# Contacto de alarma NB1+NBH8+NBL1

- Propiedad del archivo: CONSTRUNARIO
- Formato: FIEBDC-3/2012
- Programa: Construnario VersiĆ³n 3.51
- Fecha de los precios: 01/08/2014
- Divisa: EUR

| Código | Ud | Descripción |
|---|---|---|
| XF9J | u | Contacto de alarma NB1+NBH8+NBL1 |
