# Contacto auxiliar 1NA/NC para interruptores NL1 accesoriable

- Propiedad del archivo: CONSTRUNARIO
- Formato: FIEBDC-3/2012
- Programa: Construnario VersiĆ³n 3.51
- Fecha de los precios: 01/08/2014
- Divisa: EUR

| Código | Ud | Descripción |
|---|---|---|
| AX-5 | u | Contacto auxiliar 1NA/NC para interruptores NL1 accesoriable |
