# PSP4-DZ480 - Protector sobretensiones permanente 400Vca+DZ158-4-63

- Propiedad del archivo: CONSTRUNARIO
- Formato: FIEBDC-3/2012
- Programa: Construnario VersiĆ³n 3.51
- Fecha de los precios: 01/08/2014
- Divisa: EUR

**PSP4-DZ480** u PSP4-DZ480 - Protector sobretensiones permanente 400Vca+DZ158-4-63
Protector sobretensiones permanente 400Vca+DZ158-4-63.
