# NU6-III-2-10 - Protector sobretensiones transitorias 2P 10kV 385V

- Propiedad del archivo: CONSTRUNARIO
- Formato: FIEBDC-3/2012
- Programa: Construnario VersiĆ³n 3.51
- Fecha de los precios: 01/08/2014
- Divisa: EUR

**NU6-III-2-10** u NU6-III-2-10 - Protector sobretensiones transitorias 2P 10kV 385V
Protector sobretensiones transitorias 2P 10kV 385V.
