# Kit sobretensiones 25A 6KA

- Propiedad del archivo: CONSTRUNARIO
- Formato: FIEBDC-3/2012
- Programa: Construnario Versión 3.51
- Fecha de los precios: 01/08/2014
- Divisa: EUR

**EBPROT-225** u Kit sobretensiones 25A 6KA
Kit para instalaciones compuesto por: A. Interruptor automático de 10 a 40A, 6kA B. Protector contra sobretensiones permanentes 230V C. Interruptor automático de 1P+N, 16A, 4,5kA D. Protector contra sobretensiones transitorias Clase III, Uoc: 10kV-12/50 µs, Up: 1,5kV Total módulos de 18 mm: 5
