# Kit sobretensiones 4P 25A 6KA

- Propiedad del archivo: CONSTRUNARIO
- Formato: FIEBDC-3/2012
- Programa: Construnario Versión 3.51
- Fecha de los precios: 01/08/2014
- Divisa: EUR

**UBPROT-425** u Kit sobretensiones 4P 25A 6KA
Kit para instalaciones compuesto por: A. Interruptor automático de 4 polos, 10 a 40A, 6kA B. Protector contra sobretensiones permanentes 400V C. Interruptor automático de 4 polos, 20A, 6kA D. Protector contra sobretensiones transitorias Clase II, In: 15kA-8/20 µs, Up: 2kV Total módulos de 18 mm: 15
