# Kit sobretensiones 4P125A 10 KA

- Propiedad del archivo: CONSTRUNARIO
- Formato: FIEBDC-3/2012
- Programa: Construnario Versión 3.51
- Fecha de los precios: 01/08/2014
- Divisa: EUR

**DZPROT-4125** u Kit sobretensiones 4P125A 10 KA
Kit para instalaciones compuesto por: A. Interruptor automático de 4 polos, de 63 a 125A, 10kA B. Protector contra sobretensiones permanentes 400V C. Interruptor automático de 4 polos, 20A, 6kA D. Protector contra sobretensiones transitorias Clase II, In: 15kA-8/20 µs, Up: 2kV Total módulos de 18 mm: 17
