# Seccionador manual 2P 32A, bloqueable

- Propiedad del archivo: CONSTRUNARIO
- Formato: FIEBDC-3/2012
- Programa: Construnario Versión 3.51
- Fecha de los precios: 01/08/2014
- Divisa: EUR

| Código | Ud | Descripción |
|---|---|---|
| NH9-2-32 | u | Seccionador manual 2P 32A, bloqueable |
