# Piloto doble led modular 110Vca/Vcc Verde+Rojo

- Propiedad del archivo: CONSTRUNARIO
- Formato: FIEBDC-3/2012
- Programa: Construnario VersiĆ³n 3.51
- Fecha de los precios: 28/08/2014
- Divisa: EUR

| Código | Ud | Descripción |
|---|---|---|
| ND9-PVR110 | u | Piloto doble led modular 110Vca/Vcc Verde+Rojo |
