# Pulsador con piloto led modular 6, 3Vca 1NA+2NC Rojo

- Propiedad del archivo: CONSTRUNARIO
- Formato: FIEBDC-3/2012
- Programa: Construnario VersiĆ³n 3.51
- Fecha de los precios: 28/08/2014
- Divisa: EUR

**NP9-PPR12-6,3** u Pulsador con piloto led modular 6, 3Vca 1NA+2NC Rojo
Pulsador con piloto led modular 6,3Vca 1NA+2NC Rojo
