# Pulsador con piloto led modular 110Vca 1NA+2NC Verde

- Propiedad del archivo: CONSTRUNARIO
- Formato: FIEBDC-3/2012
- Programa: Construnario VersiĆ³n 3.51
- Fecha de los precios: 28/08/2014
- Divisa: EUR

| Código | Ud | Descripción |
|---|---|---|
| NP9-PPV12-110 | u | Pulsador con piloto led modular 110Vca 1NA+2NC Verde |
