# Mando motorizado NM8(S)-400/630 110Vca

- Propiedad del archivo: CONSTRUNARIO
- Formato: FIEBDC-3/2012
- Programa: Construnario VersiĆ³n 3.51
- Fecha de los precios: 28/08/2014
- Divisa: EUR

| Código | Ud | Descripción |
|---|---|---|
| 125690_1 | u | Mando motorizado NM8(S)-400/630 110Vca |
