# Mando motorizado NM6-1600 220Vac/dc

- Propiedad del archivo: CONSTRUNARIO
- Formato: FIEBDC-3/2012
- Programa: Construnario VersiĆ³n 3.51
- Fecha de los precios: 28/08/2014
- Divisa: EUR

| Código | Ud | Descripción |
|---|---|---|
| 125809 | u | Mando motorizado NM6-1600 220Vac/dc |
