# Bobina emisión tensión 40VA NM8-125 24Vcc

- Propiedad del archivo: CONSTRUNARIO
- Formato: FIEBDC-3/2012
- Programa: Construnario Versión 3.51
- Fecha de los precios: 28/08/2014
- Divisa: EUR

| Código | Ud | Descripción |
|---|---|---|
| 125698 | u | Bobina emisión tensión 40VA NM8-125 24Vcc |
