# Bloqueo mecánico posterior tipo pasador 3P NM8S-125, NM8(S)-250

- Propiedad del archivo: CONSTRUNARIO
- Formato: FIEBDC-3/2012
- Programa: Construnario Versión 3.51
- Fecha de los precios: 28/08/2014
- Divisa: EUR

| Código | Ud | Descripción |
|---|---|---|
| 125711 | u | Bloqueo mecánico posterior tipo pasador 3P NM8S-125, NM8(S)-250 |
