# Relé diferencial electrónico 0, 3A y 0, 5A - 110Vca/Vcc 230/400Vca

- Propiedad del archivo: CONSTRUNARIO
- Formato: FIEBDC-3/2012
- Programa: Construnario Versión 3.51
- Fecha de los precios: 28/08/2014
- Divisa: EUR

**RDC-01_230** u Relé diferencial electrónico 0, 3A y 0, 5A - 110Vca/Vcc 230/400Vca
Relé diferencial electrónico 0,3A y 0,5A - 110Vca/Vcc 230/400Vca
