# Transformador sumador para uso con transformadores de corriente individuales (por fases)

- Propiedad del archivo: CONSTRUNARIO
- Formato: FIEBDC-3/2012
- Programa: Construnario Versión 3.51
- Fecha de los precios: 28/08/2014
- Divisa: EUR

**CT-1_S** u Transformador sumador para uso con transformadores de corriente individuales (por fases)
Transformador sumador para uso con transformadores de corriente individuales (por fases) - cuando los conductores del sistema a proteger no caben a través del diámetro del toroidal. Para TC's de 5A en el secundario, mín. clase precisión 0.5, potencia > 10 VA.
