# Interruptor conex.tornillos corte al aire 3P 4000/4000A Fijo/Manual

- Propiedad del archivo: CONSTRUNARIO
- Formato: FIEBDC-3/2012
- Programa: Construnario VersiĆ³n 3.51
- Fecha de los precios: 28/08/2014
- Divisa: EUR

| Código | Ud | Descripción |
|---|---|---|
| NA1-4000_4000-3P-FM | u | Interruptor conex.tornillos corte al aire 3P 4000/4000A Fijo/Manual |
