# Bobina de mínima tensión 40VA retardo 0, 5seg 220Vcc

- Propiedad del archivo: CONSTRUNARIO
- Formato: FIEBDC-3/2012
- Programa: Construnario Versión 3.51
- Fecha de los precios: 29/08/2014
- Divisa: EUR

**NA1-UVTR220VCC-0,5** u Bobina de mínima tensión 40VA retardo 0, 5seg 220Vcc
Bobina de mínima tensión 40VA retardo 0,5seg 220Vcc
