# Pulsador doble luminoso (led) plástico 110Vca

- Propiedad del archivo: CONSTRUNARIO
- Formato: FIEBDC-3/2012
- Programa: Construnario Versión 3.51
- Fecha de los precios: 01/09/2014
- Divisa: EUR

| Código | Ud | Descripción |
|---|---|---|
| NP2-EW8465_L_110 | u | Pulsador doble luminoso (led) plástico 110Vca |
