# Pulsador seta con giro d:30mm plástico rojo 1NA

- Propiedad del archivo: CONSTRUNARIO
- Formato: FIEBDC-3/2012
- Programa: Construnario Versión 3.51
- Fecha de los precios: 01/09/2014
- Divisa: EUR

| Código | Ud | Descripción |
|---|---|---|
| NP2-ES441 | u | Pulsador seta con giro d:30mm plástico rojo 1NA |
