# Piloto compacto plástico (led) blanco 6Vca/Vcc

- Propiedad del archivo: CONSTRUNARIO
- Formato: FIEBDC-3/2012
- Programa: Construnario Versión 3.51
- Fecha de los precios: 01/09/2014
- Divisa: EUR

| Código | Ud | Descripción |
|---|---|---|
| ND16-22A_2_W_6 | u | Piloto compacto plástico (led) blanco 6Vca/Vcc |
