# Selector maneta corta 2pos. d:16mm 2NA/1NC

- Propiedad del archivo: CONSTRUNARIO
- Formato: FIEBDC-3/2012
- Programa: Construnario Versión 3.51
- Fecha de los precios: 01/09/2014
- Divisa: EUR

| Código | Ud | Descripción |
|---|---|---|
| NP6-22X_2Y | u | Selector maneta corta 2pos. d:16mm 2NA/1NC |
