# Contactor 4P 150A/AC 0NA+0NC 110Vca

- Propiedad del archivo: CONSTRUNARIO
- Formato: FIEBDC-3/2012
- Programa: Construnario VersiĆ³n 3.51
- Fecha de los precios: 17/02/2015
- Divisa: EUR

| Código | Ud | Descripción |
|---|---|---|
| NC2-4-150-00-110 | u | Contactor 4P 150A/AC 0NA+0NC 110Vca |
