# Contactor 4P 185A/AC 0NA+0NC 400Vca

- Propiedad del archivo: CONSTRUNARIO
- Formato: FIEBDC-3/2012
- Programa: Construnario VersiĆ³n 3.51
- Fecha de los precios: 17/02/2015
- Divisa: EUR

| Código | Ud | Descripción |
|---|---|---|
| NC2-4-185-00-400 | u | Contactor 4P 185A/AC 0NA+0NC 400Vca |
