# Relé térmico 13A para NC6 Reg.1, 60/2, 50A

- Propiedad del archivo: CONSTRUNARIO
- Formato: FIEBDC-3/2012
- Programa: Construnario Versión 3.51
- Fecha de los precios: 03/09/2014
- Divisa: EUR

**NR2-11.5-2,5** u Relé térmico 13A para NC6 Reg.1, 60/2, 50A
Relé térmico 13A para NC6 Reg.1,60/2,50A
