# Relé térmico 36A para NC1-32 Reg.28, 00/36, 00A

- Propiedad del archivo: CONSTRUNARIO
- Formato: FIEBDC-3/2012
- Programa: Construnario Versión 3.51
- Fecha de los precios: 03/09/2014
- Divisa: EUR

**NR2-36-36** u Relé térmico 36A para NC1-32 Reg.28, 00/36, 00A
Relé térmico 36A para NC1-32 Reg.28,00/36,00A
