# Relé térmico 93A para NC1-40...95 Reg.48, 00/65, 00A

- Propiedad del archivo: CONSTRUNARIO
- Formato: FIEBDC-3/2012
- Programa: Construnario Versión 3.51
- Fecha de los precios: 03/09/2014
- Divisa: EUR

**NR2-93-65** u Relé térmico 93A para NC1-40...95 Reg.48, 00/65, 00A
Relé térmico 93A para NC1-40...95 Reg.48,00/65,00A
