# Guardamotor, mando pulsadores, 3P 80A Reg.56/80A

- Propiedad del archivo: CONSTRUNARIO
- Formato: FIEBDC-3/2012
- Programa: Construnario Versión 3.51
- Fecha de los precios: 03/09/2014
- Divisa: EUR

| Código | Ud | Descripción |
|---|---|---|
| NS2-80B-80 | u | Guardamotor, mando pulsadores, 3P 80A Reg.56/80A |
