# Contacto auxiliar mont.cabeza 2NA para NC1/NC2

- Propiedad del archivo: CONSTRUNARIO
- Formato: FIEBDC-3/2012
- Programa: Construnario VersiĆ³n 3.51
- Fecha de los precios: 03/09/2014
- Divisa: EUR

| Código | Ud | Descripción |
|---|---|---|
| F4-20 | u | Contacto auxiliar mont.cabeza 2NA para NC1/NC2 |
