# Filtro antiparasitario 100/230Vca para NC1-40...95

- Propiedad del archivo: CONSTRUNARIO
- Formato: FIEBDC-3/2012
- Programa: Construnario VersiĆ³n 3.51
- Fecha de los precios: 03/09/2014
- Divisa: EUR

| Código | Ud | Descripción |
|---|---|---|
| SR2-B-230 | u | Filtro antiparasitario 100/230Vca para NC1-40...95 |
