# Caja maniobra plástica IP65 con contactor NC1-12 230Vca

- Propiedad del archivo: CONSTRUNARIO
- Formato: FIEBDC-3/2012
- Programa: Construnario Versión 3.51
- Fecha de los precios: 03/09/2014
- Divisa: EUR

| Código | Ud | Descripción |
|---|---|---|
| AD1_12-230 | u | Caja maniobra plástica IP65 con contactor NC1-12 230Vca |
