# Contactor corrección factor potencia 3P 200A 1NC 380Vca

- Propiedad del archivo: CONSTRUNARIO
- Formato: FIEBDC-3/2012
- Programa: Construnario Versión 3.51
- Fecha de los precios: 17/02/2015
- Divisa: EUR

| Código | Ud | Descripción |
|---|---|---|
| CJ19-3-150-01-380 | u | Contactor corrección factor potencia 3P 200A 1NC 380Vca |
