# Base portafusibles cilíndricos 1P 125A - para RT29-125

- Propiedad del archivo: CONSTRUNARIO
- Formato: FIEBDC-3/2012
- Programa: Construnario Versión 3.51
- Fecha de los precios: 09/09/2014
- Divisa: EUR

| Código | Ud | Descripción |
|---|---|---|
| WS18-1_125 | u | Base portafusibles cilíndricos 1P 125A - para RT29-125 |
