# Fusible tipo NH tamaño 0 curva aM 50A

- Propiedad del archivo: CONSTRUNARIO
- Formato: FIEBDC-3/2012
- Programa: Construnario Versión 3.51
- Fecha de los precios: 09/09/2014
- Divisa: EUR

| Código | Ud | Descripción |
|---|---|---|
| RT36-0_aM_50 | u | Fusible tipo NH tamaño 0 curva aM 50A |
