# YBLX-CK/J167 Final de carrera con cabeza de émbolo con rueda

- Propiedad del archivo: CONSTRUNARIO
- Formato: FIEBDC-3/2012
- Programa: Construnario Versión 3.51
- Fecha de los precios: 09/09/2014
- Divisa: EUR

**YBLX-CK_J167** u YBLX-CK/J167 Final de carrera con cabeza de émbolo con rueda
Final de carrera con cabeza de émbolo con rueda.
