# YBLX-ME/8166 Final de carrera con cabeza de varilla flexible de plástico

- Propiedad del archivo: CONSTRUNARIO
- Formato: FIEBDC-3/2012
- Programa: Construnario Versión 3.51
- Fecha de los precios: 09/09/2014
- Divisa: EUR

**YBLX-ME_8166** u YBLX-ME/8166 Final de carrera con cabeza de varilla flexible de plástico
Final de carrera con cabeza de varilla flexible de plástico.
