# Transformador de tensión 63VA 230-110/110-24

- Propiedad del archivo: CONSTRUNARIO
- Formato: FIEBDC-3/2012
- Programa: Construnario Versión 3.51
- Fecha de los precios: 09/09/2014
- Divisa: EUR

| Código | Ud | Descripción |
|---|---|---|
| JBK5-63-230-110_110-24 | u | Transformador de tensión 63VA 230-110/110-24 |
