# Reloj Ex9L NOARK - digital

- Propiedad del archivo: CONSTRUNARIO
- Formato: FIEBDC-3/2012
- Programa: Construnario Versión 3.51
- Fecha de los precios: 09/09/2014
- Divisa: EUR

**Ex9LD** u Reloj Ex9L NOARK - digital
· Retardo fijo de 100 seg. (versión Analógica), regulable de 0 a 100 seg. (versión Digital) · Regulable de 2 a 500 lux · Célula fotoeléctrica incluida · Embalaje independiente · Pueden conectarse hasta 10 aparatos con una única célula fotoeléctrica (versión Digital) · Programa semanal de interruptor horario integrado
