# Multímetro digital multifunción para carril Din - 230Vca

- Propiedad del archivo: CONSTRUNARIO
- Formato: FIEBDC-3/2012
- Programa: Construnario Versión 3.51
- Fecha de los precios: 09/09/2014
- Divisa: EUR

| Código | Ud | Descripción |
|---|---|---|
| RMC-31_230 | u | Multímetro digital multifunción para carril Din - 230Vca |
