# Conversor RS485 a Ethernet TCP/IP; conexión de hasta 32 instrumentos en línea

- Propiedad del archivo: CONSTRUNARIO
- Formato: FIEBDC-3/2012
- Programa: Construnario Versión 3.51
- Fecha de los precios: 09/09/2014
- Divisa: EUR

| Código | Ud | Descripción |
|---|---|---|
| EMI-10M | u | Conversor RS485 a Ethernet TCP/IP; conexión de hasta 32 instrumentos en línea |
