# rango: 999999h 59m 59s

- Propiedad del archivo: CONSTRUNARIO
- Formato: FIEBDC-3/2012
- Programa: Construnario Versión 3.51
- Fecha de los precios: 09/09/2014
- Divisa: EUR

**SC3L-6** u rango: 999999h 59m 59s
SC·L Cuenta horas digital· Contadores con montaje trascuadro con botón de reset y batería de litio. Dimensiones exteriores: 53x48x24mm. Embalaje independiente.
