# NJB1-Y3 Relé para protección de fases - monofásico, 24 Vca

- Propiedad del archivo: CONSTRUNARIO
- Formato: FIEBDC-3/2012
- Programa: Construnario Versión 3.51
- Fecha de los precios: 10/09/2014
- Divisa: EUR

**NJB1-Y3_24Vca** u NJB1-Y3 Relé para protección de fases - monofásico, 24 Vca
· Para protección contra sobretensiones y subtensiones · Rangos de ajuste: 10% - 100% del valor máximo de entrada · Tensiones de alimentación: 24Vcc, 400Vca, 380Vca, 230Vca, 220Vca, 110Vca, 24Vca - 50/60Hz · Precisión y error de tiempo: +/-10% del valor ajustado · Corriente térmica (lth): 3A · Frecuencia de entrada: 40-500Hz · Contactos: 1NA/NC · Capacidad contacto 3A 230Vca cos phi= 1 · Vida mecánica: inferior o igual a 10.000.000 operaciones · Vida eléctrica: cierre 50.000 man. aperturas 30.000man. · Módulos 18 mm: 1 1/14 · Montaje: placa de montaje o Guía DIN · Embalaje independiente · Norma: UNE-EN60947-5
