# Protector de fases trifásico - Ajustable 3F/3Hilos, 3F/4Hilos

- Propiedad del archivo: CONSTRUNARIO
- Formato: FIEBDC-3/2012
- Programa: Construnario Versión 3.51
- Fecha de los precios: 10/09/2014
- Divisa: EUR

| Código | Ud | Descripción |
|---|---|---|
| NJB1-X | u | Protector de fases trifásico - Ajustable 3F/3Hilos, 3F/4Hilos |
