# Relé enchufable 5A 3NA/NC 24Vca

- Propiedad del archivo: CONSTRUNARIO
- Formato: FIEBDC-3/2012
- Programa: Construnario Versión 3.51
- Fecha de los precios: 10/09/2014
- Divisa: EUR

| Código | Ud | Descripción |
|---|---|---|
| JZX-22F_D_24CA-3ZS_6 | u | Relé enchufable 5A 3NA/NC 24Vca |
