# Caja de superficie de plástico IP65 5 módulos

- Propiedad del archivo: CONSTRUNARIO
- Formato: FIEBDC-3/2012
- Programa: Construnario Versión 3.51
- Fecha de los precios: 10/09/2014
- Divisa: EUR

| Código | Ud | Descripción |
|---|---|---|
| NXW1-5 | u | Caja de superficie de plástico IP65 5 módulos |
