# Caja dist sup serie PHS, pta transp, IP65, 36M (3x12)

- Propiedad del archivo: CONSTRUNARIO
- Formato: FIEBDC-3/2012
- Programa: Construnario VersiĆ³n 3.51
- Fecha de los precios: 10/09/2014
- Divisa: EUR

| Código | Ud | Descripción |
|---|---|---|
| PHS 36T | u | Caja dist sup serie PHS, pta transp, IP65, 36M (3x12) |
