# Cerradura de plástico con llave para cajas serie PHS

- Propiedad del archivo: CONSTRUNARIO
- Formato: FIEBDC-3/2012
- Programa: Construnario Versión 3.51
- Fecha de los precios: 10/09/2014
- Divisa: EUR

| Código | Ud | Descripción |
|---|---|---|
| LK PH P | u | Cerradura de plástico con llave para cajas serie PHS |
