# Cuadro metálico con placa de montaje 400x300x150mm - IP65

- Propiedad del archivo: CONSTRUNARIO
- Formato: FIEBDC-3/2012
- Programa: Construnario Versión 3.51
- Fecha de los precios: 10/09/2014
- Divisa: EUR

| Código | Ud | Descripción |
|---|---|---|
| NXW5-4030_15 | u | Cuadro metálico con placa de montaje 400x300x150mm - IP65 |
