# Armario empotrar puerta transp. 450x580x95mm 2 filas 48mod

- Propiedad del archivo: CONSTRUNARIO
- Formato: FIEBDC-3/2012
- Programa: Construnario VersiĆ³n 3.51
- Fecha de los precios: 10/09/2014
- Divisa: EUR

| Código | Ud | Descripción |
|---|---|---|
| DIN_2-PT | u | Armario empotrar puerta transp. 450x580x95mm 2 filas 48mod. |
